# BV_M6002 DDScad
Angebotsaufforderung (GAEB 90, DA83)
Währung: EUR
Auftraggeber: Bez. des Auftraggebers

## ?BV Meinken 1
Datum: 27.09.24

### Los 01 001

#### Schnitt 01

##### Titel 01.01

**01.01.0010 NYM-J 1x16 Mantelleitung in Rohre oder Kanäle einziehen**
StL-Nr. 01.01.05
NYM-J 1x16 Mantelleitung in Rohre oder Kanäle einziehe
Menge: 24,215 m

**01.01.0020 NYM-J 3x1,5 Mantelleitung in Rohre oder Kanäle einziehen**
StL-Nr. 01.01.12
Menge: 11,147 m

**01.01.0030 NYM-J 3x2,5 Mantelleitung in Rohre oder Kanäle einziehen**
StL-Nr. 01.01.13
Menge: 492,219 m

**01.01.0040 NYM-J 3x4 Mantelleitung in Rohre oder Kanäle einziehen**
StL-Nr. 01.01.14
NYM-J 3x4 Mantelleitung in Rohre oder Kanäle einziehe
Menge: 52,216 m

**01.01.0050 NYM-J 3x6 Mantelleitung in Rohre oder Kanäle einziehen**
StL-Nr. 01.01.15
NYM-J 3x6 Mantelleitung in Rohre oder Kanäle einziehe
Menge: 60,090 m

**01.01.0060 NYM-J 5x1,5 Mantelleitung in Rohre oder Kanäle einziehen**
StL-Nr. 01.01.30
Menge: 87,770 m

**01.01.0070 NYM-J 5x2,5 Mantelleitung in Rohre oder Kanäle einziehen**
StL-Nr. 01.01.31
Menge: 115,515 m

**01.01.0080 NYM-J 5x4 Mantelleitung in Rohre oder Kanäle einziehen**
StL-Nr. 01.01.32
NYM-J 5x4 Mantelleitung in Rohre oder Kanäle einziehe
Menge: 15,956 m

**01.01.0090 NYM-J 5x6 Mantelleitung in Rohre oder Kanäle einziehen**
StL-Nr. 01.01.33
NYM-J 5x6 Mantelleitung in Rohre oder Kanäle einziehe
Menge: 10,349 m

**01.01.0100 NYM-J 5x10 Mantelleitung in Rohre oder Kanäle einziehen**
StL-Nr. 01.01.34
NYM-J 5x10 Mantelleitung in Rohre oder Kanäle einziehe
Menge: 10,072 m

**01.01.0110 NYM-J 5x16 Mantelleitung in Rohre oder Kanäle einziehen**
StL-Nr. 01.01.35
NYM-J 5x16 Mantelleitung in Rohre oder Kanäle einziehe
Menge: 39,025 m

**01.01.0120 NYM-J 5x25 Mantelleitung in Rohre oder Kanäle einziehen**
StL-Nr. 01.01.36
NYM-J 5x25 Mantelleitung in Rohre oder Kanäle einziehe
Menge: 7,999 m

**01.01.0130 NYY-J 5x10 Starkstromkabel in Rohre oder Kanäle einziehen**
StL-Nr. 01.13.34
Menge: 32,352 m

**01.01.0140 NYCWY 4x185/95 Starkstromkabel m. Konz. in Rohre oder Kanäle einziehe**
StL-Nr. 01.23.26
Menge: 15,376 m

**01.01.0150 NYCWY 4x240/120 Starkstromkabel m. Konz. in Rohre oder Kanäle einzieh**
StL-Nr. 01.23.27
NYCWY 4x240/120 Starkstromkabel m. Konz. in Rohre oder
Kanäle einziehe
Menge: 7,843 m

**01.01.0160 LAN Innenkabel UPT/S Cat6 Klasse E 4x2x24 AWG einziehen EZ**
StL-Nr. 01.66.28
Menge: 124,059 m

**01.01.0170 LAN-Innen-Datenkabel 4x2x24AWG23 in Rohre oder Kanäle einziehen**
StL-Nr. 01.66.58
Menge: 10,791 m

**01.01.0180 Außenbogen für verzinkt Kabelrinne 400x60 liefern und montieren**
StL-Nr. 02.23.18
Außenbogen für verzinkt Kabelrinne 400x60 liefern un
montieren
Menge: 4,000 Stk

**01.01.0190 Vertikaler Auf-, Abgang verzinkt 400x60 liefern und montieren (normal)**
StL-Nr. 02.23.54
Menge: 4,000 Stk

**01.01.0200 Steigtrasse 200 mm für direkte Wandbefestigung liefern und montieren**
StL-Nr. 02.26.02
Menge: 27,000 m

**01.01.0210 Steigtrasse 800 mm für direkte Wandbefestigung liefern und montieren**
StL-Nr. 02.26.08
Menge: 1,800 m

**01.01.0220 PVC-/ABS-Brüstungskanal ca. 70 x 130 mm halogenfrei Farbe wahlw., lie**
StL-Nr. 02.33.11
PVC-/ABS-Brüstungskanal ca. 70 x 130 mm halogenfrei
Farbe wahlw., liefern u.mont.
Menge: 11,845 m

**01.01.0230 3-fach Steckdose gleichw. Tehalit G4300 Farbe reinweiß liefern und m**
StL-Nr. 02.37.33
3-fach Steckdose gleichw. Tehalit G4300  Farbe
reinweiß liefern und montiere
Menge: 4,000 Stk

**01.01.0240 3-fach Steckdose gleichw. Tehalit G4300 Farbe rot/grün liefern und m**
StL-Nr. 02.37.38
3-fach Steckdose gleichw. Tehalit G4300  Farbe
rot/grün liefern und montiere
Menge: 4,000 Stk

**01.01.0250 FM-Einbausteckdose TAE NF/NF gleichw. Tehalit L4401 weiß liefern und**
StL-Nr. 02.38.07
FM-Einbausteckdose TAE NF/NF gleichw.  Tehalit L4401
weiß liefern und montiere
Menge: 4,000 Stk

**01.01.0260 Datenanschlussdose 2xRJ45 CAT 6 in Brüstungskanal einbauen l.u.m.**
StL-Nr. 02.38.15
Menge: 5,000 Stk

**01.01.0270 PVC-Inneneck BR-Kanal 70130 G1211 liefern und montieren**
StL-Nr. 02.51.02
Menge: 1,000 Stk

**01.01.0280 Standard Kabelrinne verzinkt 400x60 mit Wandausleger 400mm liefern und**
StL-Nr. 02.90.24
Standard Kabelrinne verzinkt 400x60 mit Wandausleger
400mm liefern und montieren
Menge: 78,959 m

**01.01.0290 UP-Schukosteckdose weiß/reinweiß liefern und montieren**
StL-Nr. 04.01.31
UP-Schukosteckdose weiß/reinweiß liefern und montier
Menge: 3,000 Stk

**01.01.0300 Überspanngsschutzmodul f.Steckdosen m.akustischer Defektanzeige (Dehn**
StL-Nr. 04.01.45
Überspanngsschutzmodul f.Steckdosen m.akustischer
Defektanzeige (Dehn STC230)
Menge: 4,000 Stk

**01.01.0310 UP-Herdanschlussdose 5x2,5qmm in vorhandene Schalterdose**
StL-Nr. 04.18.20
Menge: 1,000 Stk

**01.01.0320 AP-Taster 1 Schließer liefern und montieren**
StL-Nr. 04.20.60
AP-Taster 1 Schließer liefern und montiere
Menge: 5,000 Stk

**01.01.0330 FR-AP-Schukosteckdose liefern und montieren**
StL-Nr. 04.21.01
Menge: 1,000 Stk

**01.01.0340 FR-AP-Doppel-Schukosteckdose liefern und montieren**
StL-Nr. 04.21.02
Menge: 9,000 Stk

**01.01.0350 FR-AP-3-fach-Steckdose liefern und montieren**
StL-Nr. 04.21.07
Menge: 3,000 Stk

**01.01.0360 FR-AP-CEE-Wand-Gerätestecker 5-pol.IN=16A liefern und montieren**
StL-Nr. 04.21.32
Menge: 4,000 Stk

**01.01.0370 UP-Decken-Präsenzmelder, 24 m Ø, 360°, liefern und montieren**
StL-Nr. 04.23.37
UP-Decken-Präsenzmelder, 24 m Ø, 360°, liefern u
montieren
Menge: 1,000 Stk

**01.01.0380 Hausanschlussschrank Typ SQ082G liefern und montieren**
StL-Nr. 05.03.72
Menge: 1,000 Stk

**01.01.0390 Reihenschaltschrank 2000/1200/400 mit Sockel 100mm hoch einschl. Flan**
StL-Nr. 05.07.13
Reihenschaltschrank 2000/1200/400 mit  Sockel 100mm
hoch einschl. Flansche
Menge: 2,000 Stk

**01.01.0400 Potentialausgleichsschiene für Hausanschlüsse bis 250A lief. u. mont**
StL-Nr. 07.01.07
Potentialausgleichsschiene für Hausanschlüsse bis 250
lief. u. montieren
Menge: 1,000 Stk

**01.01.0410 LS-Wannenleuchte opal 2x58 W, EVG liefern und montieren**
StL-Nr. 08.11.17
Menge: 2,000 Stk

**01.01.0420 LED-EB-Leuchte 600x600 mm, 30 W, 3460 lm, liefern und montieren**
StL-Nr. 08.12.13
Menge: 23,000 Stk

**01.01.0430 FRLS-Wannenleu.prism.PC IP65 SK1 EVG2x58 Zumtobel SCUBA 42 174 424 l.u**
StL-Nr. 08.15.91
FRLS-Wannenleu.prism.PC IP65 SK1 EVG2x58 Zumtobel
SCUBA 42 174 424 l.u.m.
Menge: 33,000 Stk

**01.01.0440 LED-Strahler 230 V/ 62 W liefern und montieren**
StL-Nr. 08.18.67
Menge: 4,000 Stk

**01.01.0450 Netzwerkschrank Sichttür 80x80x200 42HE**
StL-Nr. 09.51.22
Netzwerkschrank Sichttür 80x80x200  42H
Menge: 1,000 Stk

**01.01.0460 Drehstrom-Motor Bf B3 / Baugr.160, 11,0kW, 1500 U/min IP55 liefern,mon**
StL-Nr. 11.10.39
Drehstrom-Motor Bf B3 / Baugr.160, 11,0kW, 1500 U/min
IP55 liefern,mont.anschl.
Menge: 9,000 Stk

**01.01.0470 UP-Kombination 2-fach ohne Dose 1 Wechselschalter, 1 Steckdose**
StL-Nr. 16.01.06
Menge: 7,000 Stk

**01.01.0480 UP-Steckdosenkombination 2-fach mit Gerätedose, waagerecht**
StL-Nr. 16.06.02
Menge: 1,000 Stk

**01.01.0490 Ladestation Mennekes AMTRON, 3-pol., 22 kW, liefern und montieren**
StL-Nr. 36.24.05
Menge: 3,000 Stk

**01.01.0500 TK-Übergabepunkt**
StL-Nr. E2-050812-005
TK-Übergabepunk
Menge: 1,000 Stk

**01.01.0510**
StL-Nr. IS-000000
Menge: 16,144 m

**01.01.0520 Wanddurchbruch rechteckig**
StL-Nr. PV-020215-008
Menge: 7,000 Stk

**01.01.0530 Anbau-T-Stück verzinkt, 400x 60mm mit Ausschneiden der Durchgangsrinn**
StL-Nr. QT-211104-004
Anbau-T-Stück verzinkt, 400x 60mm mit Ausschneiden der
Durchgangsrinne l.u.m. -> 400
Menge: 7,000 Stk
